# CHAU - Chausseestraße 7, 10115 Berlin
Angebotsaufforderung (GAEB DA XML 3.3, DA83)
Projekt: CHAU
Währung: EUR
Vergabeart: Freihändige Vergabe
Abgabeort: Covivio Immobilien GmbH Lietzenburger Str. 90 10719 Berlin F
Sicherheit Vertragserfüllung %: 0,00
Sicherheit Gewährleistung %: 0,00
Auftraggeber: Covivio Wohnen GmbH, c/o Covivio Immobilien GmbH, Lietzenburger Str. 90, 10719 Berlin
Ausführungsort: CHAU, Chausseestraße 7, 10115 Berlin
Erstellt mit: 5 251202, NOVA AVA, 02.12.2025

## LEISTUNGSÜBERSICHT
Diese Ausschreibung enthält die ergänzenden Rohbauarbeiten für den nachträglichen Aufzugs- und Balkonanbau.
Nachfolgend einige Kenndaten:

Aufzug

| Leistungen | Menge |
| --- | --- |
| Abbruch Hofdecke, d=40cm | 5 m2 |
| Schneidearbeiten, Schnitttiefe bis 40cm | 25 m |
| Abbruch Mauerwerk der Außenwände, TRH | 30 m2 |
| Bodenplatte und Betonwände herstellen, C25/30, XC2 | 2,85 m3 |
| Bauschutt bis RC-1 | ca. 25,7 to |
| KS 20-16 liefern und einbauen, neue Wände im Bereich Türöffnungen | 30 m2 |
| Stahlträger, HEB 160 liefern und einbauen | 15 m |

Balkone

| Leistungen | Menge |
| --- | --- |
| Einzelfundamente herstellen, C25/30, XC2, 700x700x2000mm | 8 Stk |
| Einzelfundamente herstellen, C25/30, XC2, 600x600x900mm | 6 Stk |
| Schneidearbeiten, Schnitttiefe bis 40cm | 29 m |
| Absturzsicherung für Balkontüröffnungen | 18 Stk |
| Bauschutt bis RC-1 | 13,8 to |

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
## ALLGEMEINE PROJEKTBESCHREIBUNG CHAU
Grundstück:
Chausseestraße 7, 10115 Berlin

Projekt Kürzel: CHAU

Dachgeschoss-Ausbau

Die Bebauung Chausseestraße 7 besteht aus Vorderhaus in Blockrandbebauung, Seitenflügel und Hinterhaus, mit zwei Höfen. Der erste Hinterhof ist unterkellert und besitz eine Kappendecke, die von ihrer Tragfähigkeit eingeschränkt ist.
Das gesamte Dachgeschoss soll ausgebaut werden.

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
Das 5-geschossige Gebäude ist in Ziegelbauweise mit Holzbalkendecken in den Obergeschossen und einer massiven Decke über dem Kellergeschoss errichtet. Die Flachdächer besitzen eine Bedachung aus Bitumendichtbahn. Das Gebäude und der Innenhof sind unterkellert, die Fassaden sind verputzt.

Das vorhandene Dach wird komplett abgetragen, wobei das neugeplante Dach die Dachneigung, die Trauf- und die Firsthöhe des Bestanddaches beibehält. Das neue Dach erhält eine extensive Begrünung

Kennzahlen:
Wohneinheiten Bestand  = 29 WE
Wohneinheiten Neu = 2 WE
Treppenhäuser = 3 Stück

Sonstiges:
Als Vorbereitung des Ausbaues ist eine Schwammsanierung und eine Balkenverstärkung erforderlich.

## ALLGEMEINE TECHNISCHE VORBEMERKUNGEN ABBRUCHARBEITEN
Der sachliche Geltungsbereich ergibt sich ebenso wie die technische Ausführung aus den ATV:
DIN 18 459 Abbruch- und Rückbauarbeiten und den anerkannten Regel der Technik.

Ergänzend sind u.a. folgende ATV / DIN zu berücksichtigen:
DIN 18 007 Abbrucharbeiten

Weiterhin gelten sämtliche europäischen und nationalen Vorschriften, Merkblätter, Stoff- und Prüfnormen usw. jeweils in ihrer aktuellen Fassung sowie die Herstellerverarbeitungsangaben, Zulassungen und Empfehlungen der jeweiligen Fachverbände.

## ALLGEMEINE TECHNISCHE VORBEMERKUNGEN BETONARBEITEN
Der sachliche Geltungsbereich ergibt sich ebenso wie die technische Ausführung aus den ATV.
DIN 18 331 - Betonarbeiten und den anerkannten Regeln der Technik.

Ergänzend sind u.a. folgende ATV/ DIN/ DIN EN zu berücksichtigen:
ATV DIN 18 299 Allgemeine Regelungen für Bauarbeiten jeder Art
ATV DIN 18 335 Stahlbauarbeiten
ATV DIN 18 336 Abdichtungsarbeiten
ATV DIN 18 451 Gerüstarbeiten
ATV DIN 18 384 Blitzschutzanlagen
DIN 4102 Brandverhalten von Baustoffen und Bauteilen
DIN 4108 Wärmeschutz im Hochbau
DIN 4109 Schallschutz im Hochbau
DIN 7865 Elastomer-Fugenbänder zur Abdichtung von Fugen in Beton
DIN 18531 Abdichtung von Dächern sowie Balkonen, Loggien und Laubengängen (nicht genutzte und genutzte Dächer)
DIN 18532 Abdichtung von befahrbaren Verkehrsflächen aus Beton
DIN 18533 Abdichtung von erdberührten Bauteilen
DIN 18534 Abdichtung von Innenräumen
DIN 18535 Abdichtung von Behältern und Becken
DIN 18 197 Abdichten von Fugen in Beton mit Fugenbändern
DIN 18 218 Frischbetondruck auf lotrechte Schalungen
DIN 1054 Baugrund - Sicherheitsnachweise im Erd- und Grundbau
DIN EN 1993 Bemessung und Konstruktion von Stahlbauten
DIN EN 1991-1-1/
DIN EN 1991-1-1/ Eurocode 1: Einwirkungen auf Tragwerke

Weiterhin gelten sämtliche europäischen und nationalen Vorschriften, Merkblätter, Stoff- und Prüfnormen usw. jeweils in ihrer aktuellen Fassung sowie die Herstellerverarbeitungsangaben, Zulassungen und Empfehlungen der jeweiligen Fachverbände.

## ALLGEMEINE TECHNISCHE VORBEMERKUNGEN - MAURERARBEITEN
Der sachliche Geltungsbereich ergibt sich ebenso wie die technische Ausführung aus den ATV:
DIN 18 330  Mauerarbeiten und den anerkannten Regeln der Technik.

Ergänzend sind u.a. folgende ATV zu berücksichtigen:
DIN 18 299 Allgemeine Regelungen für Bauarbeiten jeder Art
DIN 18 336 Abdichtungsarbeiten

Weiterhin gelten sämtliche europäischen und nationalen Vorschriften, Merkblätter, Stoff- und Prüfnormen usw. jeweils in ihrer aktuellen Fassung sowie die Herstellerverarbeitungsangaben, Zulassungen und Empfehlungen der jeweiligen Fachverbände.

## ZUSÄTZLICHE TECHNISCHE VORBEMERKUNGEN
01  Allgemeines
Anschlüsse für Wasser und Energie werden durch den AG in erforderlichem Maß auf dem Baufeld zur Verfügung gestellt. Die Kosten hierfür werden über einen in der Auftragsverhandlung festzulegenden Prozentsatz von der Schlussrechnungssumme in Abzug gebracht. Die Verteilung der Medien vom Übergabepunkt (z. B. Baustromverteiler des AG) bis zum Arbeitsplatz ist Sache des AN.

WC-Einrichtungen werden zur Verfügung gestellt, Abrechnung analog obigem Absatz. Tagesunterkünfte und Magazincontainer können durch den AG gegen eine im Verhandlungsgespräch noch zu vereinbarende Monatspauschale zur Verfügung gestellt werden.

Für vom AN selbst vorgesehene Lagerflächen u. ä. besteht generelle Abstimmungspflicht mit dem AG. Der AN kann ggf. aus Platzgründen keine eigenen Tagesunterkünfte, Magazincontainer, etc. aufstellen. Parkmöglichkeiten stehen auf dem Baufeld nur begrenzt zur Verfügung.

Durch die örtliche Bauleitung werden eine Baustellenordnung und der SiGe-Plan an den AN übergeben.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind ggf. mit einer entsprechenden Begründung in einem Zusatzangebot einzureichen.

07 Verwendbarkeitsnachweis
Sämtliche zur Verwendung kommende Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## 3127 Ergänzende Rohbauarbeiten
Datum: 17.07.2024

### Titel 1 Ergänzende Rohbauarbeiten Aufzug

#### Abschnitt 1.1 Erdarbeiten / Unterfahrten Aufzug

**1.1.10 Baustelleneinrichtung**
*** Pauschalposition
Alle notwendige Baustelleneinrichtungen für ergänzende Rohbauarbeiten.
Diese Position deckt die folgenden Punkte ab:
Transportkosten für notwendige Baumaschine, Bagger, Schalung, Bewehrung
und Matten.
Einrichten, Vorhalten über die avisierte Leistungszeit sowie Räumen der
Baustelle und Wiederherstellen des Geländes, ggfs. Magazincontainer für
Material und Werkzeuge. Abfallcontainer für Entsorgung des
Restmaterials nach der Durchführung aller Arbeiten.

Hinweis: Der Innenhof ist aus statischen Gründen nicht befahrbar!
Menge: 1,000 psch

**1.1.20 Abbruch Hofdecke, d=40 cm**
Fachgerechter Abbruch der Hofdecke aus Beton inkl. aller Schichten
und Beschichtungen als Teilabbruchmaßnahme.

Dicke: ca. 40cm
Aufbau Hofdecke: Asphalt, Abdichtung Ziegelsteine (von oben nach unten)

Abbruch von Hand/mit handgeführten Kleingeräten, Ausführung
erschütterungsarm DIN 4150, staubarm TRGS 559, ohne Beschädigung,
ohne Wasserfreisetzung, aufgenommene Stoffe sammeln, zerkleinern,
auf LKW des AN laden, Mengenermittlung nach Aufmaß, die Entsorgung
wird gesondert vergütet.

HINWEIS: Es handelt sich um asbestfreie, jedoch hochteerhaltige Materialien,
Einstufung als Gefahrstoffe und gefährliche Abfälle.
Bei den Arbeiten sind TRGS 524, DGUV 101 004 einzuhalten und umzusetzen
(Arbeiten in kontaminierten Bereichen)
Menge: 5,000 m2

**1.1.30 Bauschutt bis RC-1 AVV 170 101/ 170 107 Verladen, Transport und Entsorgung**
Bauschutt bis RC-1 aufnehmen und in Container verladen.
Fachgerechte Entsorgung und Abtransport gem.
Abfallverzeichnis-Verordnung.

Die tatsächliche Menge ist durch Entsorgungsnachweise
abzurechnen.
Menge: 25,700 to

**1.1.40 Asphalt PAK (teer- und pechhaltig) AVV 170 303 Verladen, Transport und Entsorgung**
Asphalt aufnehmen und in Container verladen.
Fachgerechte Entsorgung und Abtransport gem.
Abfallverzeichnis-Verordnung.
Beim Ausbau sind die TRGS 551 und DGUV 101 004 zu beachten.

Die tatsächliche Menge ist durch Entsorgungsnachweise
abzurechnen.

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Menge: 2,900 to

#### Abschnitt 1.2 Fundamente / Unterfahrten Aufzug

**1.2.10 Planum herstellen für Sauberkeitsschicht**
*** Bedarfsposition ohne GB
Planum herstellen für Sauberkeitsschicht
Max. Abweichung von der Sollhöhe +2/-2cm.
Menge: 3,000 m2

**1.2.20 Trennlage, PE-Folie 0,2 mm**
Trennlage auf Sauberkeitsschicht mit PE-Folie
und Stöße überlappt.

Foliendicke  : 0,2 mm
Stoßüberlappung  : 15 cm
Menge: 3,000 m2

**1.2.30 Erdungsfestpunkt an Bewehrung**
*** Bedarfsposition ohne GB
Erdungsfestpunkt zum Anschluss an die Bewehrung
von Stahlbeton-Gründungsbauteilen. Anschlussstelle
für Ableitung gleichzeitig auch Messstelle für
Durchgangs-/Widerstandsprüfung.

Mindestlänge : 20 cm
Anschlussgewinde : M12
Werkstoff : Edelstahl

Der Anschluss erfolgt bauseitig durch das Elektro-Gewerk
Menge: 1,000 Stk

**1.2.40 Füllbeton C 8/10, Sauberkeitsschicht**
Füllbeton als Sauberkeitsschicht im Gründungsbereich, unbewehrt

Betongüte:  C 8/10
Höhe:  ca. 5 cm
Menge: 0,150 m3

**1.2.50 Bodenplatte C 25/30, d=25 cm, XC2**
Bodenplatte aus Beton, bewehrt, auf Sauberkeitsschicht, Oberfläche
glatt abgezogen. Schalung wird in gesonderter Position abgerechnet.

Betongüte : C 25/30
Expositionsklassen : XC2, WF
Plattendicke : 25 cm
Abmessungen: ca. 1,80 x 1,65m
Menge: 0,750 m3

**1.2.60 Betonwand, Aufzugsunterfahrt,C 25/30, d=25 cm, XC2**
Betonwand als Aufzugsunterfahrt mit biegesteifer Verbindung
im Zusammenhang mit der Bodenplatte hergestellt.
Schalung und Bewehrung in gesonderter Position.

Betongüte: C 25/30
Expositionsklassen: XC2, WF
Dicke: ca. 25 cm
Höhe: ca. 1,75 m
Menge: 2,100 m3

**1.2.70 Beton XC4, XF1, Mehr-/ Minderkosten**
*** Bedarfsposition ohne GB
Mehrkosten für die Ausführung von Beton mit
Expositionsklasse XC4 und XF1, gegenüber Klassen XC2.
Menge: 2,850 m3

**1.2.80 Betonoberfläche ausbessern**
*** Bedarfsposition ohne GB
Oberen Randabschluss der Fundamentwände der Aufzugsunterfahrt
an gebrochenen Ecken und Kanten mit einem geeignetem Mörtelsystem
ausbessern, inkl. aller Vor- und Nebenarbeiten.

Ausführung: 3-seitig
Oberfläche: glatt
Sichtbetonklasse: 2
Wanddicke: 25 cm
Menge: 1,000 m2

**1.2.90 Fugenblech Bodenplatte - Wand**
Fugenblech, beidseitig beschichtet, eingelegt in Arbeitsfuge, zwischen
Bauteilen, sowie zwischen zwei Betonierabschnitten, für dichte Ausführung
der Betonarbeitsfugen, inkl. Eckstücken, aller Befestigungsteile und Verbindungen.

Einsatzbereich: DIN 18533
Wassereinwirkungsklasse: W2.1-E

Einbauort: zwischen Bodenplatte und aufgehender Wand
Menge: 5,000 m

**1.2.100 Schalung, rau, Plattenränder 25 cm**
Schalung für Plattenränder von Boden- und Fundamentplatten,
rau und einhäuptig.

Plattenstärke: 25 cm
Menge: 8,700 m

**1.2.110 Schalung, Wand, Aufzugsunterfahrt, bis ca. 1,75 m**
Schalung der Aufzugsunterfahrt-Wand, Bauteile bewehrt.
Die Schalung wird in der Abwicklung des Bauteils gerechnet (beidseitig).

Schalungsart: glatt
Wanddicke: ca. 25 cm
Höhe: bis ca. 1,75 m
Menge: 9,000 m2

**1.2.120 Bewehrung Bodenplatte (Aufzugsunterfahrt)**
Betonstabstahl B 500A (BSt 500 DIN 1045) in allen Durchmessern, Längen,
Ausführungen und Abmessungen für alle Ortbetonbauteile liefern und
einbauen, bzw. verlegen.

Menge: ca. 0,13 t

Einbauort: Bodenplatte Aufzugsunterfahrt
Menge: 0,130 t

**1.2.130 Bewehrung Wände (Aufzugsunterfahrt)**
Betonstabstahl B 500A (BSt 500 DIN 1045) in allen Durchmessern, Längen,
Ausführungen und Abmessungen für alle Ortbetonbauteile liefern und
einbauen, bzw. verlegen.

Menge: ca. 0,36 t

Einbauort: Wände Aufzugsunterfahrt
Menge: 0,360 t

**1.2.140 Einbauteile des Aufzugsbauers berücksichtigen**
*** Pauschalposition
Nach Rücksprache und auf Grundlage der vorliegenden Werk- undMontageplanung des Aufzugsbauers sowie dessen Schachtkonstruktionsind sämtliche erforderlichen Einbauteile des Aufzugsbauers in dieBauausführung zu integrieren. Dies umfasst die Berücksichtigung vonBefestigungspunkten, Aussparungen, Anschlussdetails und sonstigenkonstruktiven Vorgaben gemäß den Planunterlagen des Aufzugsbauers.
Menge: 1,000 psch

#### Abschnitt 1.3 Abbrucharbeiten Aufzugsportale

*Hinweis: Erschwerte Bedingungen bei der Ausführung*
Die unter dem Dachgeschoss liegenden Wohnungen sind bewohnt. Durch Arbeiten darf keine Gefahr für die Mieter ausgehen.
Entsprechende Schutzmaßnahmen sind einzukalkulieren. Ggfs. ist mit Unterbrechung der Arbeiten zu rechnen.
Staub- und Lärmemissionen sind auf das notwendige Minimum zu reduzieren. Nach den Arbeiten sind Treppenhäuser zu reinigen. Eine Besichtigung der Baustelle vor Angebotsabgabe ist ausdrücklich erwünscht.

**1.3.10 TRH-Fenster entfernen, Holz**
TRH-Fenster aus Holz entfernen und fachgerecht
entsorgen, einschl. aller Befestigungsteile.

Abmessungen:
ca. 1,40 m x 2,30 m
ca. 1,40 m x 2,50 m
ca. 1,40 m x 2,30 m
ca. 1,40 m x 2,10 m
ca. 1,40 m x 1,50 m

Lokalisierung: 1.OG - DG (Hofseite)
Menge: 5,000 Stk

**1.3.20 TRH-Tür entfernen, Holz**
TRH-Fenster aus Holz entfernen und fachgerecht entsorgen,
einschl. aller Befestigungsteile.

Abmessung:  ca. 1,20 x 2,30 m
Lokalisierung: EG (Hofseite)
Menge: 1,000 Stk

**1.3.30 Schneidearbeiten MW, Schnitttiefe bis 40 cm**
Schnitte in Mauerwerkswänden mittels Diamantsäge
oder Ähnlichem herstellen, einseitig. Zwischenschnitte zur
Herstellung des Ausschnitts sind ggf. einzurechnen.

Schnitttiefe : bis 40 cm
Aufmaß : Projektionslinie des Ausschnitts
Bauteil : tragende Außenwand
Größe des Ausschnitts: max.. 2,30 m x 2,25 m (Länge/Breite)

Hinweis: Das Gebäude ist bewohnt. Es darf grundsätzlich nur nass
geschnitten werden. Entsprechende Sicherungsmaßnahmen
zum Auffangen des Schneidewassers sind einzukalkulieren.
Schneidearbeiten erfolgen ausschließlich vom Gerüst aus.
Menge: 25,000 m

**1.3.40 Fenstersturz ausstemmen und entsorgen**
*** Bedarfsposition ohne GB
Fenstersturz aus Stahlbeton ausstemmen und fachgerecht
entsorgen inkl. aller Nebenarbeiten

Höhe: bis 40 cm
Tiefe: bis 40 cm

Hinweis: Arbeiten werden nur auf Anweisung der örtlichen
Bauleitung ausgeführt. Abrechnung nach Aufmaß
Menge: 10,000 m

**1.3.50 Betonschnitte, Bewehrung trennen,Mehrpr.**
*** Bedarfsposition ohne GB
Bewehrung durchtrennen, als Mehrpreis zu Kernbohrungen
oder Betonschnitten.

Stahldurchmesser: bis 25 mm
Menge: 1,000 Stk

**1.3.60 Abbruch Mauerwerk der Außenwände, TRH**
Abbruch des Mauerwerk der Außenwand des Treppenhauses
nach den erfolgten Schneidearbeiten.
Mauerwerk in den vorgegebenen Maßen abbrechen und
anfallendes Material zum Container transportieren und entsorgen.
Abbrucharbeiten erfolgen nur vom Gerüst aus.
Entsorgung separat ausgeschrieben.

Wanddicke bis 36,5 cm
Menge: 30,000 m2

**1.3.70 Staubschutzwände aus OSB-Platten**
Schutzvorrichtung zum behelfsmäßigen Abtrennen und Verschließenvon Baubereichen als massiver Staubschutz anWänden herstellen und vorhalten.
Abbau und Entsorgung nur auf Anweisung der örtlichen Bauleitung. Konstruktion bestehend aus:- Leichte Trennwand aus Holzkonstruktion, ca. d = 100 mm
- Beplankung einseitig mit OSB-Platten
- Anschlussfugen mit Klebeband verklebt- Einzelgröße bis 10 m2

Einbauort: alle Zwischenpodeste im Bereich der Aufzugsportale und
  3.OG als Trennung zwischen Baustelle DG und öffentliche Bereiche
Menge: 55,000 m2

**1.3.80 Bautüren**
Bautüren inkl. Schloss und ausreichend Schlüsseln
für Bauherr, Bauleitung und Fremdgewerke
liefern und in Staubschutzwände aus OSB-Platten
(siehe Vorposition) einbauen, vorhalten und ausbauen.
Menge: 3,000 Stk

**1.3.90 Zul. Dämmung für Staubschutzwand**
*** Bedarfsposition ohne GB
Zulage der zuvor beschriebenen Staubschutzwand mit Auffüllung
der Unterkonstruktion mit Mineralwolle, inkl. Lagesicherung.

Stärke: 8cm
WLG: 035
Material: Mineralwolle

Ort: Aufzugportale
Menge: 25,000 m2

**1.3.100 Fensteröffnungen provisorisch mit OSB-Platten verschließen**
Fensteröffnungen nach Demontage der Bestandsfenster
mit OSB-Platten temporär  gegen Witterung verschließen.

Abbau und Entsorgung auf Anweisung der örtlichen Bauleitung.
Menge: 6,000 m2

**1.3.110 Absturzsicherung für Schachtzugänge**
Absturzsicherung für Schachtzugänge mit einem entfernbaren
Seitenschutz, bestehend aus Geländerholm, Zwischenholm,
Bordbrett und einer ganzflächigen OSB-Platte herstellen nach DIN EN12811-1.

Öffnungen bis 2m: 3x15cm, bzw. ab 2m bis 3m: 4x20 cm
Die Absperrung muss an der Schachtkonstruktion außen
vor der Türöffnung befestigt werden.

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Menge: 5,000 Stk

**1.3.120 Absturzsicherung Schachtgrube, 2,50 x 2,50 m**
Schachtgrubenöffnung mit einer tragfähigen und witterungsbeständigen
Abdeckung aus Holz schließen. Die Abdeckung ist unverschieblich
herzustellen.

Ausführung als standsichere Umwehrung mit mindestens 1,00 m Höhe,
inklusive aller erforderlichen Befestigungselemente.

Abbau erfolgt auf Anweisung der örtlichen Bauleitung, Entsorgung
der Materialien inkl.

Die Absturzsicherung muss den geltenden Arbeitsschutz- undUnfallverhütungsvorschriften entsprechen (z. B. DGUV Regel 101-002, DIN EN 13374)
Menge: 1,000 Stk

#### Abschnitt 1.4 Stahlträger / Aufmauern Aufzugsebenen

**1.4.10 Mauerwerkspfeiler, KSVm 20-1,6**
*** Bedarfsposition ohne GB
Mauerwerkspfeiler herstellen, freistehend

Steinart: KSVM 20 - 1,6, Vollziegel
Mörtelgruppe: NM III (DIN V 18580)
Mörtelklasse: M 10 (EN 998-2)
Querschnitt: 0,365 x 0,43 m
und gemäß statischem Erfordernis
Höhe: bis 2,15 m

Einbauort: falls erforderlich, gem. Statik
Menge: 1,000 m3

**1.4.20 Kalksandstein 20-1,6, AW, d=30,0, Fenster- und Brüstungsbereiche**
Kalksandstein-Mauerwerk der Außenwand mit
hoher Rohdichte für verbesserten Schallschutz.

Steinart: KS 20- 1,6, Vollstein
Wärmeleitfähigkeit: 1,3 W/mK
Format: nicht vorgeschrieben
Mörtelgruppe: NM IIa (DIN V 18580)
Mörtelklasse: M 5 (EN 998-2)

Einbauort: EG bis DG
Genaue Menge auf Nachweis!
Menge: 30,000 m2

**1.4.30 Fertigteilsturz, KS, LB 300, d=11,5cm**
Fertigteilsturz aus Kalksandstein gem. statischem Erfordernis
mit Betonfüllung und Bewehrung, zum Überdecken von
Öffnungen im Mauerwerk, inkl. Auflagerherstellung.

Betongüte:  C20/25
Lichte Breite:  bis 300 cm oder gem. statisch konstruktivem Erfordernis
Wanddicke:  bis 38 cm

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Menge: 10,000 Stk

**1.4.40 Mauerwerk anschließen, Stumpfstoß, an vorh. Mauerwerkswand**
Mauerwerk mit stumpfem Stoß an vorhandene Wand
aus Mauerwerk (Bestandswand) anschließen, mit geeignet
dimensionierten Dübelankern.

Mauerwerksdicke : bis 36,5 cm
Menge: 20,000 m

**1.4.50 Stahlprofilträger ausmauern**
Stahlprofilträger einseitig ausmauern, einschl.
Flanschausgleich mit MG III.

Steinart: KS
Profil: HEB 160
Menge: 15,000 m

**1.4.60 Stahlträger, HEB 160, 3000 mm**
Stahlträger aus Profilstahl, verzinkt und grundiert,
einschl. Lochung. Verbringen auf der Baustelle und
einbauen, inkl. Auflager herstellen, kraftschlüssig verbinden
sowie ausrichten nach Vorgabe Aufzugsbauer (Stahlbau).

Profil : HEB 160
Trägerlänge : 3000 mm
nach EN 10027-1 : S235 JR
nach EN 10027-2 : 1.0037
Ausführungsklasse : EXC 2

Einbauort : Außenwand für Anschluss des Aufzugs
Einbauhöhe : bis 16,0 m (OKG)
Menge: 15,000 m

**1.4.70 Kopfplatte mit Zugstange liefern und einbauen**
Schlitzen für Zugstangen herstellen, liefern und einlegen von Zugstangen
ø12 (S235 JR) und an Träger HEB 160 (Vorposition) anschrauben oder
anschweißen, für Zugverankerung am Ende Kopfplatte 200x150x15mm
anordnen. Der Schlitz ist mit Quellmörtel MG III zu schließen.
(gehört zur Leistung).

Länge einer Stange 2,75m +25cm Gewinde

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
Hinweis: Kollisionsgefahr mit dem Treppenlauf!!
Die Mehraufwendungen für weiteres Aufbohren und Aufstemmen sind in
diese Position einzukalkulieren.
Menge: 10,000 St

**1.4.80 Kernbohrungen bis DN 100 in Wand**
*** Bedarfsposition ohne GB
Kernbohrungen mit Diamantbohrgeräten in Mauerwerkswänden
in waagerechter Bohrung herstellen. Der anfallende Bohrkörper
ist mitzunehmen und fachgerecht zu entsorgen.

Bohrlochdurchmesser: DN100
Wanddicke: ca. 38cm
Menge: 4,000 St

#### Abschnitt 1.5 Beschichtung Aufzugswanne

**1.5.10 Mechanische Reinigung Aufzugsunterfahrt Beton**
Als Vorbereitung für die ölbeständige Beschichtung der
Aufzugsunterfahrt den bauseitigen Stahlbeton mechanisch
reinigen, Stahlbeton mit einer Drahtbürste abbürsten
und dann mit einem Industriestaubsauger absaugen.
Zu bearbeitende Flächen: Boden und Seitenwandflächen je
30 cm hoch.
Menge: 12,000 m2

**1.5.20 Hohlkehle Wand-Boden MGIII**
Hohlkehle an Wand-Fußbodenanschlüssen in Mörtel MG III
DIN V 18580 ausbilden.
Menge: 5,500 m

**1.5.30 Kratzspachtelung Fehlstellen**
Kleine Lunker und Fehlstellen im Betonuntergrund mit
einem systemzugehörigen Kratzspachtel egalisieren.
Ausführung nur auf Anforderung und Erfordernis.
Menge: 12,000 m2

**1.5.40 Besch. Aufzugswanne, Spezialdispersionsfarbe**
Geprüfte einkomponentige, wasserverdünnbare und
ölundurchlässige Spezialdispersionsfarbe auf
Polyvinylacetatbasis, Ausführung auf Rohdecke und
Estrichen sowie an den Wänden der Aufzugswannen und
Pumpensümpfe. Geprüft mit allgemeinem bauaufsichtlichen
Prüfzeugnis und zugelassen als Beschichtungsstoff zur
Herstellung von Auffangwannen.
Bestehend aus drei Anstrichen:
- Grundanstrich
- Zwischenbeschichtung
- Schlussbeschichtung
Aufeinanderfolgende Anstriche sind zur Vermeidung von
Fehlstellen mit unterschiedlichen Farbtönen
(wechselweise) aufzubringen. Um die Anzahl der
aufgetragenen Schichten deutlich sichtbar zu machen
sind an den Seitenwänden der zweite und dritte Anstrich
nur so weit hochzuführen, dass vom
vorherigen Anstrich ein Streifen von ca. 1 cm Breite
unüberstrichen sichtbar bleibt (= sichtbarer Aufbau).
Die ausgeführte Beschichtung ist dauerhaft mit den
Angaben laut Zulassung zu kennzeichnen.
Fabrikat, Typ: Brillux Ölwannenbeschichtung 901 o. glw.

Hersteller '..........................................' vom Bieter einzutragen
Menge: 12,000 m2

### Titel 2 Ergänzende Rohbauarbeiten Balkone 1. Hof

#### Abschnitt 2.1 Fundamente Balkone

**2.1.10 Kernbohrungen bis DN 200 in Hofdecke (1. Hof)**
Kernbohrungen mit Diamantbohrgeräten in Hofdecke
in senkrechter Bohrung herstellen. Der anfallende Bohrkörper
ist mitzunehmen und fachgerecht zu entsorgen.

Bohrlochdurchmesser: DN200
Deckendicke: ca. 40cm
Menge: 8,000 Stk

**2.1.20 Füllbeton C 8/10, Sauberkeitsschicht**
Füllbeton als Sauberkeitsschicht im Gründungsbereich, unbewehrt

Betongüte:  C 8/10
Höhe:  ca. 5 cm
Menge: 0,200 m3

**2.1.30 Trennlage, PE-Folie 0,2 mm**
Trennlage auf Sauberkeitsschicht mit PE-Folie
und Stöße überlappt.

Foliendicke  : 0,2 mm
Stoßüberlappung  : 15 cm
Menge: 1,500 m2

**2.1.40 Einzelfundament herstellen, C25/30, XC2, Ortbeton, inkl. Schalung**
Einzelfundament aus Stahlbeton herstellen, allseitig geschalt,
auf Sauberkeitsschicht inkl. Schalung.
Bewehrung in gesonderter Position.

Abmessungen B x T x H: 700 x 700 x 2000mm gem. Statik
Festigkeit: C25/30
Expositionsklasse: XC2

Einbauort: Keller 1. Hof

Hinweis:
Die statische Berechnung vom 18.02.2025 ist bei der Ausführung zwingendzu beachten und umzusetzen
Menge: 8,000 Stk

**2.1.50 Bewehrung Einzelfundamente**
Betonstabstahl B 500A (BSt 500 DIN 1045) in allen Durchmessern, Längen,
Ausführungen und Abmessungen für alle Ortbetonbauteile liefern und
einbauen, bzw. verlegen.

Menge: ca. 0,28 t
Einbauort: Keller 1. Hof
Menge: 0,940 to

#### Abschnitt 2.2 Schneide- und Abbrucharbeiten, neue Balkontüren

**2.2.10 Schneidearbeiten MW, Schnitttiefe bis 40 cm**
Schnitte in Mauerwerkswänden mittels Diamantsäge
oder Ähnlichem herstellen, einseitig. Zwischenschnitte zur
Herstellung des Ausschnitts sind ggf. einzurechnen.

Schnitttiefe : bis 40 cm
Aufmaß : Projektionslinie des Ausschnitts
Bauteil : tragende Außenwand
Größe des Ausschnitts: max. 1,00m x 0,80 m (Breite/Höhe)

Hinweis: Das Gebäude ist bewohnt. Es darf grundsätzlich nur nass
geschnitten werden. Entsprechende Sicherungsmaßnahmen
zum Auffangen des Schneidewassers sind einzukalkulieren.
Schneidearbeiten erfolgen ausschließlich vom Gerüst aus.

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Menge: 16,000 m

**2.2.20 Abbruch Mauerwerk der Außenwände, TRH**
Abbruch des Mauerwerk der Außenwand des Treppenhauses
nach den erfolgten Schneidearbeiten.
Mauerwerk in den vorgegebenen Maßen abbrechen und
anfallendes Material zum Container transportieren und entsorgen.
Abbrucharbeiten erfolgen nur vom Gerüst aus.
Entsorgung separat ausgeschrieben.

Wanddicke bis 40,0 cm
Menge: 8,000 m2

**2.2.30 Absturzsicherung für Balkontüröffnungen**
Absturzsicherung für Öffnungen mit einem entfernbaren
Seitenschutz, bestehend aus Geländerholm, Zwischenholm,
Bordbrett und einer ganzflächigen OSB-Platte herstellen nach
DIN EN12811-1.

Öffnung: B/H= 1,00 / 2,70 m

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Menge: 10,000 Stk

**2.2.40 Bauschutt bis RC-1 AVV 170 101/ 170 107 Verladen, Transport und Entsorgung**
Bauschutt bis RC-1 aufnehmen und in Container verladen.
Fachgerechte Entsorgung und Abtransport gem.
Abfallverzeichnis-Verordnung.

Die tatsächliche Menge ist durch Entsorgungsnachweise
abzurechnen.
Menge: 7,100 to

### Titel 3 Ergänzende Rohbauarbeiten Balkone 2. Hof

#### Abschnitt 3.1 Erdarbeiten Balkone

**3.1.10 Pflaster/ Gehwegplatten rückbauen**
Aufnehmen von Pflaster, Gehweg- und Terrassenplatten aus Beton
oder Betonwerkstein, einschl. Unterbau aus Beton oder Splitt, etc.
Rückbaumaterial für spätere Entsorgung seitlich lagern.
Menge: 9,700 m2

**3.1.20 Seitenstreifen abtragen, entsorgen**
*** Bedarfsposition ohne GB
Oberboden von Seitenstreifen bis 3 cm unter altem Pflasterbelag,
ohne Behinderung der Gerüstarbeiten, nach Angabe des AG abtragen
(abfräsen, abschälen) und laden.
Anfallendes Material fachgerecht entsorgen.

Abtragdicke : i. M. 3 cm
Menge: 1,000 m2

**3.1.30 Bodenaushub**
Boden der Baugrube ausheben für die Herstellung der
Balkonfundamente. Entsorgung separat ausgeschrieben.

Aushub Sohle ca. (0,60m x 0,60m x 0,9m): 0,32 m³ (für 1 Fundament)
Aushubtiefe:  ca.1,0 m
Bodenbeschreibung:  Bodenklasse 3 bis 5

Baugrubensohle verdichten inkl., falls erforderlich!
Menge: 2,000 m3

**3.1.40 Zulage Handschachtung**
Baugrubenaushub per Handschachtung seitlich lagern
und mittels Schubkarre abtransportieren.
Ausführung nach Anweisung durch den AG

Baugrubentiefe bis ca. 1,0 m
Menge: 6,000 m3

**3.1.50 Boden/Steine AVV 170504 Verladen, Transport und Entsorgung**
Bodenaushub aufnehmen und in Container verladen.
Fachgerechte Entsorgung und Abtransport gem.
Abfallverzeichnis-Verordnung.

Die tatsächliche Menge ist durch Entsorgungsnachweise
abzurechnen.
Menge: 1,600 to

#### Abschnitt 3.2 Fundamente Balkone 2. Hof

**3.2.10 Planum herstellen für Sauberkeitsschicht**
Planum herstellen für Sauberkeitsschicht
Max. Abweichung von der Sollhöhe +2/-2cm.
Menge: 2,000 m2

**3.2.20 Füllbeton C 8/10, Sauberkeitsschicht**
Füllbeton als Sauberkeitsschicht im Gründungsbereich, unbewehrt

Betongüte:  C 8/10
Höhe:  ca. 5 cm
Menge: 0,100 m3

**3.2.30 Trennlage, PE-Folie 0,2 mm**
Trennlage auf Sauberkeitsschicht mit PE-Folie
und Stöße überlappt.

Foliendicke  : 0,2 mm
Stoßüberlappung  : 15 cm
Menge: 2,500 m2

**3.2.40 Einzelfundament herstellen, C25/30, XC2, Ortbeton, inkl. Schalung**
Einzelfundament aus Stahlbeton herstellen, allseitig geschalt,
auf Sauberkeitsschicht inkl. Schalung.
Bewehrung in gesonderter Position.

Abmessungen ca. B x T x H: 600mm x 600mm x 900 mm
Festigkeit: C25/30
Expositionsklasse: XC2

Einbauort: Keller 2. Hof
Menge: 6,000 Stk

**3.2.50 Bewehrung Einzelfundamente**
Betonstabstahl B 500A (BSt 500 DIN 1045) in allen Durchmessern, Längen,
Ausführungen und Abmessungen für alle Ortbetonbauteile liefern und
einbauen, bzw. verlegen.

Menge: ca. 0,23 t
Einbauort: 2. Hof
Menge: 0,230 to

#### Abschnitt 3.3 Schneide- und Abbrucharbeiten, neue Balkontüren

**3.3.10 Schneidearbeiten MW, Schnitttiefe bis 40 cm**
Schnitte in Mauerwerkswänden mittels Diamantsäge
oder Ähnlichem herstellen, einseitig. Zwischenschnitte zur
Herstellung des Ausschnitts sind ggf. einzurechnen.

Schnitttiefe : bis 40 cm
Aufmaß : Projektionslinie des Ausschnitts
Bauteil : tragende Außenwand
Größe des Ausschnitts: max. 1,00m x 0,80 m (Breite/Höhe)

Hinweis: Das Gebäude ist bewohnt. Es darf grundsätzlich nur nass
geschnitten werden. Entsprechende Sicherungsmaßnahmen
zum Auffangen des Schneidewassers sind einzukalkulieren.
Schneidearbeiten erfolgen ausschließlich vom Gerüst aus.

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Menge: 13,000 m

**3.3.20 Abbruch Mauerwerk der Außenwände, TRH**
Abbruch des Mauerwerk der Außenwand des Treppenhauses
nach den erfolgten Schneidearbeiten.
Mauerwerk in den vorgegebenen Maßen abbrechen und
anfallendes Material zum Container transportieren und entsorgen.
Abbrucharbeiten erfolgen nur vom Gerüst aus.
Entsorgung separat ausgeschrieben.

Wanddicke bis 40,0 cm
Menge: 7,000 m2

**3.3.30 Absturzsicherung für Balkontüröffnungen**
Absturzsicherung für Öffnungen mit einem entfernbaren
Seitenschutz, bestehend aus Geländerholm, Zwischenholm,
Bordbrett und einer ganzflächigen OSB-Platte herstellen nach
DIN EN12811-1.

Öffnung: B/H= 1,00 / 2,70 m

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Menge: 8,000 Stk

**3.3.40 Aussentreppe abbrechen und entsorgen**
Treppenlauf aus Beton, mit Belag, 4 Stufen, fachgerecht abbrechen
und entsorgen, einschl. Unterbau und Fundamentierung.

Breite Stufe: ca. 0,98 m
Höhe Stufe: ca. 0,18 m
Länge Treppenlauf: ca. 1,40 m

Ausführung am hofseitigen Eingang zum Bestand.

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Menge: 1,000 Stk

**3.3.50 Bauschutt bis RC-1 AVV 170 101/ 170 107 Verladen, Transport und Entsorgung**
Bauschutt bis RC-1 aufnehmen und in Container verladen.
Fachgerechte Entsorgung und Abtransport gem.
Abfallverzeichnis-Verordnung.

Die tatsächliche Menge ist durch Entsorgungsnachweise
abzurechnen.
Menge: 6,700 to

### Titel 4 Sonstiges

#### Abschnitt 4.1 Stundenlohnarbeiten

*Hinweis: Stundenlohnarbeiten*
Der Bieter bestätigt, dass die aufgeführten Lohnstundensätze unter Beachtung der preisrechtlichen Vorschriften ermittelt worden sind und die üblichen Berechnungsmerkmale vollständig beinhalten.
Mit den Lohnstundensätzen sind u.a. abgegolten:
Erschwerniszulagen, soweit die hierfür ursächlichen Umstände vom Auftragnehmer zu vertreten sind
- Tariflohn bzw. tatsächlich gezahlter Lohn
- Zuschläge für vom Auftragnehmer zu vertretende Überstunden, Nacht-, Sonn- und Feiertagsarbeit Entgelt
- für übliche Wegezeiten
- Lohnnebenkosten (z.B. Auslösung, Fahrgeld, Personaltransportkosten, Verpflegungszuschuß, Übernach- tungskosten)
- Aufsichtspersonal, sofern nicht gesondert auszuweisen
- Sozialaufwand (Arbeitgeberanteil)
- Gemeinkosten der Baustelle
- allgemeine Geschäftskosten
- vermögensbildende Maßnahmen
- Vorhaltekosten für Werkzeug und Kleingeräte
- Wagnis und Gewinn
Leistungen im Stundenlohn werden grundsätzlich nur dann vergütet, wenn sie vor ihrem Beginn vereinbart werden. Unmittelbar nach erbrachter Leistung sind die Stundenlohnnachweise schriftlich vorzulegen und von der Bauleitung gegenzeichnen zu lassen.
Bei Stundenlohnarbeiten müssen die Nachweise enthalten
- Art der ausgeführten Leistung
- Ort und Datum sowie die Dauer der Arbeiten (mit Uhrzeitangabe)
- Anzahl der eingesetzten Arbeitskräfte
- Materialverbrauch
- bei Maschinen- und Kfz-Einsatz Angaben zum Typ
Stundenverrechnungssätze für Baumaschinen, Geräte und Fahrzeuge enthalten sämtliche Aufwendungen, wie:
- Kosten für Bedienungspersonal
- Kosten für Verbrauch von Betriebsstoffen und Energie
- Vorhaltung
- Reparaturkosten
- Wartung
Der Verrechnungssatz gilt für das auf der Baustelle befindliche Objekt vom Zeitpunkt des Einsatzes einschl. technologisch bedingter Wartezeiten und notwendiger ständiger Besetzung mit Bedienungspersonal.
Materialpreise - sofern gesondert gefordert - gelten frei Baustelle incl. Verpackungs-und Entladekosten.

**4.1.10 Vorarbeiter**
*** Stundenlohnarbeiten
Stundenlohnarbeiten Vorarbeiter,
einschließlich aller Zuschläge und Nebenkosten, für Arbeiten,
welche nicht in den Positionen erfasst sind und gegen Nachweis
zur Ausführung kommen, ausschließlich auf Weisung Bauleitung.
Menge: 10,000 h

**4.1.20 Facharbeiter**
*** Stundenlohnarbeiten
Stundenlohnarbeiten Facharbeiter,
einschließlich aller Zuschläge und Nebenkosten, für Arbeiten,
welche nicht in den Positionen erfasst sind und gegen Nachweis
zur Ausführung kommen, auschließlich auf Weisung Bauleitung.
Menge: 50,000 h

**4.1.30 Helfer**
*** Stundenlohnarbeiten
Stundenlohnarbeiten Helfer,
einschließlich aller Zuschläge und Nebenkosten, für Arbeiten,
welche nicht in den Positionen erfasst sind und gegen Nachweis
zur Ausführung kommen, ausschließlich auf Weisung Bauleitung.
Menge: 50,000 h

**4.1.40 Zulage für Arbeiten an Wochenenden (Samstag + Sonntag)**
*** Bedarfsposition ohne GB
Zulage für Arbeiten an Wochenenden (Samstag + Sonntag).

Aufschlag pro Stunde Arbeitseinsatz (Vorarbeiter / Facharbeiter / Helfer)
Menge: 1,000 h
